# Caritas-Förderzentrum St. Laurentius und Paulus
Leistungsbeschreibung (GAEB DA XML 3.3, DA81)
Projekt: 316
Währung: EUR
Erstellt mit: GXML Toolbox V3.3 R20220330, ORCA AVA 26.0.8 26.00.08, 05.05.2026

## 51 Zimmermanns-/Dachdeckungsarbeiten

### Titel 00 Vorbemerkungen

*Hinweis: A ALLGEMEINE VORBEMERKUNGEN*
Allgemeiner Maßnahmenbeschrieb:

In der Förderschule des Caritas Förderzentrums St. Laurentius und Paulus in der Queichheimer Hauptstraße 235 in Landau i.d. Pfalz werden zwei Drittel der derzeit 160 Schüler im Bildungsgang ganzheitliche Entwicklung unterrichtet, d. h. neben dem Förderschwerpunkt motorische Entwicklung besteht auch noch sonderpädagogischer Förderbedarf im Bereich ganzheitliche Entwicklung.

Die Förderschule wurde im Jahr 1971 in Massivbauweise als Flachdachgebäude erbaut. 1990 wurde ein komplettes Walmdach aufgesetzt. Der Dachraum ist ungenutzt. Seither haben sich die (sonder-) pädagogischen Anforderungen an das Schulgebäude und die Einrichtung weitreichend verändert. Da beim Bau der Schule, damals für ca. 120 Schülerinnen und Schüler geplant, die heute gültigen pädagogischen Konzepte nicht berücksichtigt werden konnten und in den vergangenen Jahren keine größeren Maßnahmen durchgeführt wurden, befindet sich die Schule nicht mehr auf dem aktuellen Stand.

Somit sind umfassende Baumaßnahmen am bestehenden Schulgebäude geplant. In den vergangenen Jahren wurden lediglich umfassende Brandschutzmaßnahmen sowie die Sanierung des Trinkwasseranlage des Gesamteinrichtung durchgeführt.

Die Maßnahmen dieser Sanierung sind wie folgt geplant:

- Grundlegende Sanierungsmaßnahmen in Klassenräumen, Therapieräumen, Büros und Fluren
- Einbau eine Lüftungsanlage inklusive Einbau von Klimatisierungsgeräten
- Erneuerung von elektrischen Leitungsführungen
- Sanierung des Schwimmbades mit Umkleiden
- Sanierung der Aula und WC-Anlagen
- Sanierung der Pflegebäder, WC-Anlagen
- Umbau der Lehrküche
- Herstellung eines barrierefreien Pausenhofes

Die Gebäudeteile, welche Gegenstand dieser Maßnahme sind, beinhalten folgende Nutzungen:

Bauteil P:
- UG (Teilunterkellerung): Schwimmbadbecken - Schwimmbadtechnik
- EG: Schwimmbad mit zugehörigen Umkleiden, Klassen-, Therapie- und Verwaltungsräume, kleinere Sanitärbereiche
- OG: Klassen-, Therapie- und Verwaltungsräume, großer Sanitärbereich für die Schüler*innen
- Dachraum: Einbau einer Technikzentrale, Leitungsverzug der neuen Lüftungsanlage

Bauteil R:
- EG: Großküche (NICHT Gegenstand dieser Maßnahme)
- OG: Mensa, Ausgabeküche, Klassen-, Therapie- und Verwaltungsräume
- Dachraum: ungenutzt - lediglich Leitungsverzug der neuen Lüftungsanlage

Bauteil O:
- EG: Notwendiger Flur, Erschließung, Verwaltungsräume
- OG: Notwendiger Flur, kleine Sanitärbereiche, Erschließung, Verwaltungsräume
- Dachraum: ungenutzt - lediglich Leitungsverzug der neuen Lüftungsanlage

Bauteil A:
- EG: Gymnastikhalle mit zugehörigen Nebenräumen, Klassen-, Therapie- und Verwaltungsräume, großer Sanitärbereich für die Schüler*innen, Werkraum, Lehrküche
- OG: Klassen-, Therapie- und Verwaltungsräume, großer Sanitärbereich für die Schüler*innen
- Dachraum: Einbau einer Technikzentrale, Leitungsverzug der neuen Lüftungsanlage

Bauteil B:
- EG: Ambulanter Dienst Verwaltungsräume (NICHT Gegenstand dieser Maßnahme), Haupteingang
- OG: Klassenräume, kleiner Sanitärbereich
- Dachraum: ungenutzt - lediglich Leitungsverzug der neuen Lüftungsanlage

Bauteil C:
- EG: Klassen-, Therapie- und Verwaltungsräume, kleiner Sanitärbereich, Erschließung
- OG 1: Bibliothek, Erschließung
- OG 2: (NICHT Gegenstand dieser Maßnahme), Erschließung
- OG 3: (NICHT Gegenstand dieser Maßnahme), Erschließung
- OG 4: Klassen- und Therapieräume, kleiner Sanitärbereich, Erschließung
- Dachraum: Einbau einer Technikzentrale

Bauteil L:
- EG: Notwendiger Flur, Erschließung, Rampe
- OG: Notwendiger Flur, Erschließung, Rampe
- Dachraum: ungenutzt - lediglich Leitungsverzug der neuen Lüftungsanlage

Bauteil M:
- EG: Notwendiger Flur, Erschließung, Rampe
- OG: (NICHT Gegenstand dieser Maßnahme)
- Dachraum: ungenutzt (NICHT Gegenstand dieser Maßnahme)

Bauteil F:
- EG: Aula mit Bühne, Sanitärbereich
- OG: (NICHT Gegenstand dieser Maßnahme)
- Dachraum: ungenutzt (NICHT Gegenstand dieser Maßnahme)

Diese Gebäudeteile sind NICHT Gegenstand der Maßnahme:
Bauteil D, Bauteil E, Bauteil U, Bauteil G, Bauteil N, Bauteil K, Bauteil H, Bauteil S, Bauteil T

Bauabschnitte:

Die Sanierung erfolgt abschnittsweise in drei Bauabschnitten.
BA 1: Gebäudeteil A, B, L
BA 2: Gebäudeteile P, R, O, P (Schwimmhalle)
BA 3: Gebäudeteil C (1.OG+4.OG+DG), L, M, F und Pausenhöfe
Dachraum als Sonderabschnitt, Ausführung parallel zu anderen Bauabschnitten.

Arbeiten im Dachraum Gebäudeteil C erfolgen Zeitversetzt zu anderen Gebäudeteilen, Im Laufe des dritten Bauabschnittes.

Bauablaufsbedingte Unterbrechungen innerhalb eines Bauabschnittes sind einzukalkulieren. Nach Vollendung der Arbeiten innerhalb eines Bauabschnittes sind Unterbrechungen bis zum Start des nächsten Bauabschnittes einzukalkulieren.

Umbaumaßnahmen finden im laufenden Schulbetrieb statt.
Staub- und Lärmbelästigungen während der Unterrichts- bzw. Betriebszeiten sind zu minimieren
(Bundes-Immissionsschutzgesetz beachten).
Schüler Bring- und Abholzeiten (hohes Verkehrsaufkommen) sind zu beachten: 08:00 - 08:45 & 15:00 - 15:45. In diesem Zeitfenster keine Materialanlieferungen oder Großmaschineneinsätze zu planen.
Arbeiten mit lauten Geräten sind möglichst nach 15 Uhr oder in den Schulferien durchzuführen.

*Hinweis: B BESONDERE VORBEMERKUNGEN*
1.0 WEITERE HINWEISE

Gegenstand der Ausschreibung sind

Dachdeckungsarbeiten nach DIN 18 338 VOB/C sowie
Abdichtungsarbeiten nach DIN 18 336 VOB/C
Klempnerarbeiten nach DIN 18339 VOB/C

Leistungsbeschreibung und Pläne:
Grundlage des Angebotes sind die Leistungsbeschreibung in den Vorbemerkungen und Positionen sowie die beigefügten Pläne. Die Pläne dienen zur Übersicht. Der Bieter ist verpflichtet, die im Leistungsverzeichnis beschriebenen Positionen auf Vollständigkeit, fachgerechte Ausführbarkeit und Eignung für den vorgesehenen Verwendungszweck zu prüfen. Dies gilt auch im Hinblick auf die vorgesehenen Verbindungen mit dem Bauwerk und den zu erwartenden Beanspruchungen.

2.0 NORMEN

Es gilt die VOB, die Herstellerempfehlungen, die allgemein anerkannten Regeln der Technik, Merkblätter, sowie alle geltenden DIN-Normen über die auszuführenden Arbeiten und beschriebenen Materialien und der zu erwartenden üblichen Beanspruchungen.

3.0 BAUSTELLENEINRICHTUNG

Es wird empfohlen sich die örtlichen Gegebenheiten vor Angebotsabgabe anzuschauen.
Hierfür ist Kontakt mit dem planenden Architekturbüro PIA Architekten über die Bieteplattform aufzunehmen.

3.1 AUFSTELLFLÄCHEN

Die Aufstellflächen für Bauaufzüge und Container sind dem Baustelleneinrichtungsplan zu entnehmen.

3.2 Freizuhaltende Flächen

Alle vorhandenen Straßen und Einfahrten sind als Zufahrtswege für Feuerwehr-, Rettungs-, Polizei- und sonstige Hilfsfahrzeuge unbedingt freizuhalten. Auch alle Flächen, die gemäß Baustellenleitplan und Baulogistikkonzept einer bestimmten Nutzung zugeordnet sind, sind von anderartigen Nutzungen freizuhalten. Dort abgestellte Fahrzeuge und Materialien werden auf Kosten des Verursachers entfernt. An- und Ablieferung von Materialien für den AN nur unter Anwesenheit des AN.
Flächen vor Notausgangstüren sind freizuhalten.

3.3 Transportwege

Der Bauaufzug wird Bauabschnittsweise zur Verfügung gestellt. Dieser ist der Hauptzugang für die Baustelle, ganzes Material muss über diesen Zugang ein- und ausgebracht werden.
Der Einsatz von Schuttrutschen und zusätzlichen Bauaufzügen ist grundsätzlich gestattet. Diese sind im Vorfeld, mit min. 4 Wochen Vorlaufzeit, von der Bauleitung des AG genehmigen zu lassen. Sie sind so anzubringen, dass die Fassaden nicht beschädigt werden. Entsprechende Schutzmaßnahmen sind einzurechnen. Die Nutzung von Schuttrutschen für die Gefahrstoffe (mit Schadstoffen kontaminierten Baumaterialien) ist nicht gestatten (zwecks Staubminimierung).

3.4 Infrastruktur / Baulogistik

Die Baustelle liegt an der Queichheimer Hauptstrasse (235) und ist von dieser aus anfahrbar.
Befestigte und unbefestigte Straßen und Plätze sind nach Beendigung der Arbeiten wieder in einen einwandfreien Zustand zu versetzen und auch während der Bauzeit erforderlichenfalls zu reinigen.
Außerhalb der jeweils betroffenen Bauabschnitte findet ein Regelbetrieb statt. Bitte beachten Sie die Bring- und Abholzeiten der Kinder: Diese sind von 8:00 bis 8:45 Uhr sowie von 15:00 bis 15:45 Uhr. In diesen Zeiträumen herrscht ein hohes Aufkommen an Bus- und Autoverkehr. Bitte tätigen Sie Materialanlieferungen nicht innerhalb dieses Zeitfensters.

3.5 Anschlüsse Bauwasser

Der Bauwasseranschluss wird bauseits durch die Rohbaufirma hergestellt und für die Dauer der Bauausführung zur Verfügung gestellt.

Ab den Übergabepunkten muss der AN die weitere Versorgung für seine Leistungen selbst übernehmen. Bei erforderlichen Kreuzungen vorhandener Bauwerke, Straßen und Wege sind die Leitungen des AN von diesem selbst ausreichend zu sichern sowie eine Behinderung anderer Unternehmer auszuschließen. Dass der benötigte Wasseranschluss jeweils rechtzeitig für die Leistungen des AN zu Verfügung steht ist ausschließlich Sache des ANs.

3.6 Anschlüsse Abwasser

Während der Bauausführung anfallendes häusliches Schmutzwasser kann nur über vorh. Entwässerungsgullys in das bestehende Kanalsystem eingeleitet werden. Die erforderliche Genehmigung dafür hat der AN innerhalb seiner Leistung bei der zuständigen Behörde einzuholen.

3.7 Baustromversorgung

Der Baustromanschluss wird bauseits durch die Rohbaufirma hergestellt und für die Dauer der Bauausführung zur Verfügung gestellt.

3.8 Baubeleuchtung

Notwendige Beleuchtung der Arbeitsbereiche inkl. Verkabelung ist Sache des AN.

3.9 Sanitäreinrichtungen

Für alle am Bau Beschäftigten wird ein Sanitärcontainer zur Verfügung gestellt, der Toiletten und Waschbecken, sowie Duschvorrichtungen enthält.
Aufenthalts- und Umkleideräume für die eigenen am Bau beschäftigten Mitarbeiter ist Sache des AN.

3.10 Baustelleneinrichtungsplan

Die für die BE genutzten Flächen, Lagerflächen, freizuhaltenden Flächen und dergleichen sind in einem BE-Plan auf Basis des vom AG erstellten BE-Plans unter Angabe des Verwendungszweckes anzulegen und mit der Objekt-/ Bauüberwachung abzustimmen.
Der Plan mit der BE muss u.a. folgende Einzelangaben inkl. zeitlichen Angaben enthalten:
- Eintragung aller Unterkünfte, Materialbaracken, Materiallager, Bauleiterbüro etc.
- Eintragung der Standorte u. Schwenkbereiche evtl. vorgesehener Kräne/Mobilkräne, Hebewerkzeuge etc.
- Eintragung der Standorte von Bauaufzügen/Lastenschrägaufzüge/Schuttrutschen
- Benötigte Lagerflächen im Außenbereich
Der BE-Plan ist rechtzeitig vor Ausführung, spätestens jedoch 4 Wochen nach Beauftragung, zur Freigabe durch den AG vorzulegen.

3.11 Baustelleneinrichtungsfläche und Lagerfläche

Der AN Rohbau hat das Gelände bereits über Bauzäune gesichert. Der AN ist dafür verantwortlich, dass der Bauzaun jederzeit geschlossen ist. Innerhalb des Gebäudes besteht kein Anspruch auf die Nutzung von Flächen, insbesondere auch nicht auf abschließbare Räumlichkeiten. Eine etwaige kurzzeitige Nutzung ist mit der Objektüberwachung im Vorhinein abzustimmen.
Alle Container, die jeder AN selbst benötigt (z.B. eigene Bauleitung, Lager, Aufenthaltscontainer) sind vom AN mitzubringen.
Diese Container sind einschl. evtl. Fundamenten, Medienanschlüsse und deren Demontage und Entsorgung (inkl. Fundamente) vorzusehen.
Bauleitungscontainer AN, Mannschaftsräume, Baustellenunterkünfte, Magazine, sonstige Container etc. sowie Arbeitsgeräte u. ä. sind aus Gründen des Eigentumsnachweises mit der Firmenaufschrift zu versehen.
Wohncontainer für Übernachtungen sind im und um das Baugelände nicht zugelassen. Eine Übernachtung des Baustellenpersonals auf der Baustelle ist nicht gestattet.

3.12 Transporte

Mobilkranstandorte/ Kranstandorte:
Erforderliche Mobilkranstandorte für kurzzeitige Einsätze sind in Abstimmung mit der Objektüberwachung festzulegen.
Die internen Abläufe müssen dabei berücksichtigt werden.
Kranstandorte:
Die Aufstellung von Kränen ist vom AN eigenverantwortlich durch die Behörden genehmigen zu lassen. Eventuelle Zusatzleistungen durch die Genehmigung bleiben im Verantwortungsbereich des AN. Evtl. erforderliche luftfahrtrechtliche Genehmigungen sind durch den Auftragnehmer einzuholen.

Materialtransport über Lastenschrägaufzüge/ Lastenschrägaufzugsstandorte:
Erforderliche Lastenschrägaufzüge sind in Abstimmung mit der Objektüberwachung festzulegen. Die notwendigen Stellflächen für Kräne, Autokräne oder sonstige Hebeeinrichtungen sind vom AN hinsichtlich Befahrbarkeit und Tragfähigkeit eigenverantwortlich zu prüfen und herzustellen, inkl. Abbau.

3.13 Sauberkeit der Baustelle

Die dem AN überlassenen Flächen und Räume und das gesamte Baustellengelände sind jederzeit in geordnetem, sauberen und verkehrssicheren Zustand zu erhalten.

Öffentliche Verkehrsflächen sind infolge abwicklungstechnischer Gründe nach Verschmutzung zu reinigen.

3.14 Vorarbeiten durch den Auftragnehmer:

Planlieferungen erfolgen grundsätzlich nur digital. Die Kosten für die Herstellung der vom AN benötigten Ausdrucke und Plankopien, auch in Ausschnitten, ihre Weiterleitung im Wirkungskreis des AN, sowie ihre Verwaltung trägt der AN. Diese sind einzukalkulieren.

3.15 Vorhandene Schadstoffe

Da aufgrund des Gebäudealters der Verdacht bestand, dass im Zuge der geplanten Baumaßnahmen auch schadstoffhaltige Bausubstanzmaterialien zum Ausbau kommen könnten, wurde WPW Geoconsult Südwest mit der Beprobung und laboranalytischen Überprüfung von Verdachtsmaterialien an den zu sanierenden Gebäudeteilen beauftragt.
Die Untersuchungen haben bestätigt, dass einige Bestandsmaterialien schadstoffbelastet sind.
Die Ergebnisse sind den Unterlagen (Abfalltechnischer Bericht) zu entnehmen.
Besondere Maßnahmen beim Abbau und der Entsorgung sind dem LV zu entnehmen.

4.0 Angaben zur Ausführung

Das Fördern sämtlicher Materialien für den Ausbau zu den jeweiligen Sanierungsbereichen und Räumen ist in die Position Baustelleneinrichtung oder, falls nicht vereinbart, in die Einheitspreise mit einzukalkulieren.

Der Arbeitsablauf lässt sich in folgende Punkte unterteilen:
- Anmeldung der Arbeiten, Einholen der erforderlichen Genehmigungen
- Baustelleneinrichtung
- Vorbereitende Arbeiten
- Zimmermannarbeiten

Unmittelbar nach Auftragserteilung hat der AN einen detaillierten Terminplan seines Gewerkes zu erstellen und dem AG bzw. dem Architekten/ Bauleiter zur Freigabe vorzulegen.

Sämtliche ausgeschrieben Positionen sind als fertige und vollständige Leistungen einschließlich aller Nebenleistungen herzustellen und sind unter Zugrundelegung der allgemein anerkannten Regeln der Technik und der gesetzlichen und behördlichen Vorschriften mit dem EP abgegolten.

4.1 Sachverständigengutachten

Es liegt ein Schadstoffkataster vor.

4.2 Besondere Erschwernisse bei der Ausführung

Innerhalb des Gebäudes stehen keine Aufzüge zur Verfügung, der Materialtransport/Abtransport ist vom AN eigenständig zu organisieren. Die Wegstrecken innerhalb und außerhalb des Gebäudes sowie die Zugänglichkeit sind den beigefügten Grundrissplänen zu entnehmen, dies gilt für alle auszuführenden Arbeiten. Örtliche Gegebenheiten sind vor Angebotsabgabe vor Ort zu überprüfen!

Mit den Angebotspreisen sind sämtliche Erschwernisse aufgrund örtlicher Umstände abgegolten, z.B. notwendige Zwischentransporte von der Entnahmestelle bis zur Ladestelle, Zwischenlagerung, usw., sofern keine gesonderte Positionen im LV vorhanden sind, Zugänglichkeiten.

4.3 Arbeiten im Außenbereich

Für Arbeiten im Außenbereich im Anschlussbereich an die Gebäude ist zu beachten, dass die bestehende Bausubstanz nicht beschädigt werden darf, es ist mit erhöhter Sorgfalt zu arbeiten.

4.4 Mitbenutzung fremder Gerüste

Vom AN Gerüstbauarbeiten werden die Fassaden eingerüstet (je nach Bauabschnitt). Mitnutzung ist möglich.

Gerüst:  Lastklasse 3, Breitenklasse W09

5.0 Einzelangaben bei Abweichungen von den ATV

5.1 Die Wahl der Vorgehensweise obliegt dem AN.Es gilt, dass das vom AN geplante Verfahren von Sachverständigen des AG (Schadstoffgutachter, Sicherheits- und Gesundheitsschutzkoordinator, Bauleitung) im Vorfeld genehmigt werden muss. Ohne diese Genehmigung können die Arbeiten nicht ausgeführt werden.

5.2 Die Entscheidung über den Grad der Zerkleinerung der anfallenden Stoffen und Bauteilen obliegt dem AN in Zusammenspiel mit seinem Konzept für Förderwege und Transport innerhalb und außerhalb der Gebäude.

5.3 Folgende Leistungen sind mit einzukalkulieren:
- Dokumentation
- Erstellung BE-Plan
- Bauzeitenplan
- Arbeitsplan und Betriebsanweisung gem. TRGS
- Aufmaße nach St, m², m in Plänen eingetragen auf Grundlage der Plänen des AG
- Original-Wiegescheine (kg, t), Begleitscheine, Abfuhrlisten und Entsorgungsnachweise
- Tabellarische Auflistung der Wiegescheine / Übernahmescheine

5.4 Alle Nachträge sind vor Ausführung schriftlich anzukündigen und dürfen erst nach schriftlicher Freigabe durch die Bauleitung bzw. den Auftraggeber ausgeführt werden. Ohne vorherige Zustimmung erfolgt keine Vergütung.

Tägliche Rapportzettel über ausgeführte Leistungen, insbesondere bei Regiearbeiten und Abweichungen vom ursprünglichen Leistungsumfang, sind vollständig und nachvollziehbar auszufüllen und unverzüglich - spätestens am Folgetag - an die Bauleitung zu übergeben. Verspätet oder unvollständig eingereichte Rapporte können nicht berücksichtigt werden.

### Titel 01 Baustelleneinrichtung

**01.1 Baustelleneinrichtung**
*** Pauschalposition
Einrichten, Vorhalten über die vereinbarte Leistungszeit, sowie Räumen der Baustelle,
mit folgenden in den Pauschalpreis einzukalkulierenden Leistungen:

- Maschinen, Geräte
- alle sonstigen Maßnahmen, die für das ordnungsgemäße Arbeiten notwendig sind.

Bauseits vorhanden:

- Bauzaun
- Verkehrssicherung
- Wasser- und Stromanschluss
- Sanitärcontainer
- Räumlichkeit zur Lagerung
Menge: 1,000 psch

**01.2 Baustelleneinrichtung, vorhalten**
Baustelleneinrichtung über die Bauzeit der BA1.

Abrechnungseinheit Pauschal pro Woche.
Menge: 20,000 Wo

**01.3 Umzug Baustelleneinrichtung**
Umzug der vorgenannten Baustelleneinrichtung, abhängig vom Bauablauf, in eine andere bauseits gestellte Räumlichkeit.
mit folgenden in den Pauschalpreis einzukalkulierenden Leistungen:

- Rückversetzen des vorherigen Lagerraums in den ursprünglichen Zustand
- Umräumen Maschinen, Geräte
Menge: 5,000 St

### Titel 02 Provisorische Dachöffnungen

*Hinweis: Bau- und Leistungsbeschreibung*
Die Herstellung, Öffnen/Schließen und der Rückbau der beschriebenen Leistungen sind jeweils mit separaten und zeitversetzten Anfahrten, sowie Unterbrechungen zu kalkulieren.

**02.1 Wechsel für provisorische Dachöffnungen**
Sparrenwechsel zum nachträglichen Einbau von provisorischen Dachöffnungen, Abmessungen nach statischer Erfordernis.

Leistungsumfang
- Herstellung des Ausschnitts
- Lieferung von Konstruktionsvollholz für Wechsel
- Abbund von Konstruktionvollholz für Wechsel
- sämtliche Verbindungsmittel
- Abbruchmaterial sortieren, transportieren und nach AVV-Schlüssel entsorgen, einschl. Deponiegebühr

Sparrenabstand: ca. 62,5
Querschnitt Sparren: 8/16
Größe Ausschnitt: bis 250x300 cm

Einbauort: Dachraum
Menge: 3,000 St

**02.2 Ausschnitt in Dachdeckung, Herstellung Dachöffnungen**
Ausschnitt in bestehender Dachdeckung für die Herstellung von provisorischen Dachöffnungen.

Leistungsbestandteile
- Dachdeckung im Bereich des Öffnungs entfernen
- Lattung bzw. Schalung aussägen
-  Verstärkungsbohlen als Öffnungsbegrenzung  für Dachöffnungen
-  Absprießen der vorhandenen Sparren
-  Sparren (80x160mm) auf das Öffnungsmaß anpassen
- Abbruchmaterial (außer Dachziegel) sortieren, transportieren und nach AVV-Schlüssel entsorgen, einschl. Deponiegebühr
- Dachziegel vorsichtig und möglichst zerstörungsfrei entfernen und seitlich lagern (Lagerort nach der Rücksprache mit Bauleitung)

Art der Dachdeckung: Ziegel
Größe Ausschnitt: bis 250x300 cm

Abbruchort: Dachraum
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Menge: 3,000 St

**02.3 Rückbau provisorische Dachöffnung**
Rückbau der zuvor beschriebenen provisorischen Dachöffnung

Leistung bestehend aus:

-Rückbau der Dachluke
-Anpassen und Einbau der zuvor entfernten und seitlich gelagerten Sparren
-Unterspannbahn ergänzen und anschließen
-Dachlattung ergänzen
-gelagerte Dacheindeckung einbauen

! Die Rückbau aller drei Dachöffnungen erfolgt zeitversetzt, je nach Bauabschnitt.
Menge: 3,000 St

### Titel 03 Dachfenster

**03.1 Wechsel für Dachflächenfenster**
Sparrenwechsel zum nachträglichen Einbau von Dachflächenfenstern und als Unterkonstruktion für den Eindeckrahmen, Abmessungen nach statischer Erfordernis.

Leistungsumfang
- Herstellung des Ausschnitts
- Lieferung von Konstruktionsvollholz für Wechsel
- Abbund von Konstruktionvollholz für Wechsel
- sämtliche Verbindungsmittel
- Abbruchmaterial sortieren, transportieren und nach AVV-Schlüssel entsorgen, einschl. Deponiegebühr

Sparrenabstand: ca. 62,5
Querschnitt Sparren: 8/16
Größe Ausschnitt: bis 110x160 cm

Einbauort: Dachraum
Menge: 3,000 St

**03.2 Ausschnitt in Dachdeckung für Dachflächenfenster**
Ausschnitt in bestehender Dachdeckung für den nachträglichen Einbau von Dachflächenfenstern.

Leistungsbestandteile
- Dachdeckung im Bereich des neuen Fensters entfernen
- Lattung bzw. Schalung aussägen
- Unterspannbahn oder Unterdeckung entfernen
- Verstärkungsbohlen als Öffnungsbegrenzung  für Dachflächenfenster
- Abbruchmaterial (außer Dachziegel) sortieren, transportieren und nach AVV-Schlüssel entsorgen, einschl. Deponiegebühr
- Dachziegel vorsichtig und möglichst zerstörungsfrei entfernen und seitlich lagern (Lagerort nach der Rücksprache mit Bauleitung)

Art der Dachdeckung: Ziegel
Größe Ausschnitt: bis 100x160 cm

Abbruchort: Dachraum
Menge: 3,000 St

**03.3 Dachausstiegsfenster, Kunststoff**
Dachflächenfenster als Ausstiegsfenster, Kunststoffoberfläche

Leistungsbestandteile
- Dachflächenfenster
- Eindeckrahmen
- Dämmrahmen
- Winddichter Anschluss
- Beideckung, Beischneiden

Vorleistung: Dachkonstruktion
Folgeleistung: endfertig
Rahmen/Flügel: Echt-Kunststoff Dachfenster-Profil mit innenliegendem Stahlkern
Eindeckrahmen: Aluminium, einbrennlackiert
 Farbe innen: Weiß
 Aussenverblechung Aluminium - Farbe aussen: Ral Standart nach Wahl AG
Dämmrahmen: Polyethylen mit Anschlussschürze
Verglasung: Isolierverglasung, 3-fach
Uw: 1,00 W/m2K
bewertetes
Schalldämm-Maß:  Rw ≥ 37 dB
Lichtmaße: min. 90 x 120 cm
Max. Brüstungshöhe (bis Lichteöffnung) von OK FFB 120 cm.

Einbauort: Technikzentralen Dachraum

! Alle drei Dachfenster erfolgen zeitversetzt, je nach Bauabschnitt.
Menge: 3,000 St

**03.4 Rettungsausstieg**
Lieferung und fachgerechte Montage eines Rettungsausstiegs auf der Dachfläche, als bauordnungsrechtlich zulässiger Rettungsweg, einschließlich aller erforderlichen Nebenleistungen zur vollständig funktionsfähigen, luft-, wind- und wasserdichten Ausführung gemäß den anerkannten Regeln der Technik.

Leistungsbeschreibung:

Rettungsausstieg zusammenklappbar, von außen montierbar. Inkl. Dachträger, die sich an Dachneigung anpassen lassen. DN ca. 25o
Ausführung als die klappbare Brüstung samt integriertem Schutzgitter.
Verwendung: Rettungsöffnung gemäß Landesbauordnung
Einbau gemäß Herstellerrichtlinien.

Sichere Öffnung von innen, rettungsgeeignete Bedienbarkeit
Erfüllung der bauordnungsrechtlichen Anforderungen an Rettungsöffnungen

Länge: 170-180 cm
Tiefe: 70-80 cm
Brüstungshöhe: min. 90 cm.

inkl. Sicherstellung der dauerhaften Dichtheit und Funktion

inkl. folgende Nebenleistungen
Schutz der angrenzenden Bauteile während der Ausführung
Entsorgung von Verpackungsmaterial
Reinigung des Arbeitsbereichs
Übergabe der technischen Produkt- und Montageunterlagen

Nach der Fertigstellung ist die Funktionsprüfung des Rettungsausstiegs durchzuführen.
Menge: 3,000 St

### Titel 04 DG-Ausbau Lüftungszentralen

**04.1 Zwischensparrendämmung, Steinwolle, d=80 mm**
Mineralwollewärmedämmung als Klemmfilz zwischen den Sparren/Kehlbalken.

Leistungsbestandteile
- Mineralwolledämmung als Klemmfilz

Zweck: Wärmedämmung
Vorleistung: Dachkonstruktion
Folgeleistung: Dachgeschossbekleidung
Wärmedämmung: Steinwolle
Baustoffklasse: A1 nach DIN EN 13501
Schmelzpunkt: > 1.000 °C
Ausführungsart: ohne Kaschierung
Wärmeleitstufe: WLS 035
Wärmekapazität: c= 840 J/(kgK)
Raumgewicht: > 22 kg/m3
Anwendungsgebiet: DZ, WH nach DIN 4108-10
Dämmstärke: 80 mm
Dampfbremsfolie: innenseitig, luftdicht verlegt nach  DIN 4108-7,
 sd-Wert 0,20-5,00 m (variabel)

Einbauort: BT A, BT P: Dachgeschoss,
 BT C: Dachgeschoss

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
Zusätzlich zu den beschriebenen Leistungen sind enthalten:
- Anpassung der Dämmstoffdicke an vorhandene Sparrengeometrie
- Zuschneiden der Dämmung bei unregelmäßigen Sparrenabständen
- Herstellen der luftdichten Anschlüsse der Dampfbremsfolie an:
aufgehende Bauteile (Mauerwerk, Beton, Holzbauteile), Pfetten und Sparren
- Luftdichter Anschluss an Durchdringungen (z. B. Lüftungsleitungen, Kabel, Befestigungsmittel)
- Verwendung systemzugehöriger Klebebänder, Dichtmassen und Manschetten
Menge: 1400,000 m²

**04.2 Unterspannbahn liefern und verlegen**
Liefern und fachgerechtes Verlegen einer diffusionsoffenen Unterspannbahn auf der Sparrenoberseite gemäß den anerkannten Regeln der Technik.
Ausführung:
Bahn: diffusionsoffen, regensicher, sd-Wert ≤ 0,3 m
Verlegung zwischen den Sparren, mit ausreichender Durchhangbildung zwischen den Sparren
Überlappung ≥ 10-15 cm, gemäß Herstellervorgaben
Verklebung der Überlappungen winddicht mit systemzugehörigen Klebebändern
Anschlüsse an aufgehende Bauteile (z. B. Kamin, Gaube) wind- und regensicher herstellen
Befestigung auf Sparren mittels Tacker und Konterlattung (mechanische Sicherung)
Ausbildung von Durchdringungen dauerhaft dicht (Nageldichtband unter Konterlatten)
Einhaltung der Fachregeln des Deutschen Dachdeckerhandwerks
Abrechnungseinheit: m²

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Menge: 1400,000 m²

**04.3 Dampfbremsfolie, PE, 0,2mm**
Liefern und fachgerechtes Verlegen einer feuchtevariablen Dampfbremse (PE, 0,2mm) im Dachbereich unterhalb der Sparren, inkl. aller erforderlichen Nebenarbeiten:
- Dampfbremse
- Überlappungen luftdicht verkleben
- Anschlüsse an Mauerwerk, Pfetten, Fenster luftdicht herstellen
Durchdringungen (Kabel, Sparren etc.) abdichten
inkl. Klebebänder, Dichtstoffe, Manschetten
- Verschnitt, Befestigungsmittel
gemäß DIN 4108-7 luftdicht ausführen

Dampfbremsfolie, PE, 0,2mm
Menge: 1400,000 m²

**04.4 Zulage Herstellung zusätzlicher Unterkonstruktionen**
Herstellen einer zusätzlichen Unterkonstruktion zur Aufnahme, Sicherung und fachgerechten Ausführung der Zwischensparrendämmung sowie Unterspannbahn gemäß Pos. 03.01 und 03.02, einschließlich:
- Holzlattung oder gleichwertige Konstruktion aus nichtbrennbaren Baustoffen gemäß Planung
- Ausgleich von Maßabweichungen, unregelmäßigen Sparrenabständen und Unebenheiten der Bestandskonstruktion
- Befestigung der Unterkonstruktion an vorhandenen Sparren, Pfetten oder angrenzenden Bauteilen
- Herstellung der erforderlichen Ebenheit zur Aufnahme der Dämmung
- Lieferung und Montage aller Befestigungsmittel, Verbindungselemente und Hilfsstoffe
- Berücksichtigung von Durchdringungen, Anschlüssen und Übergängen

Ausführung nach den allgemein anerkannten Regeln der Technik, DIN 18334 sowie Herstellervorgaben.

Einbauort: BT A, BT P: Dachgeschoss,
  BT C: Dachgeschoss
Menge: 1400,000 m²

**04.5 Zulage Lüftdichtanschlüsse Dachgeschoss**
Zulage für das Herstellen luftdichter Sonderanschlüsse (DN25 bis DN200) der Dampfbremsfolie im Bereich:
Leitungsdurchführungen Lüftung / Elektro
unregelmäßiger Bauteilanschlüsse
Pfetten- und Knotenpunkten
Ausführung gemäß DIN 4108-7, einschließlich aller Nebenarbeiten, Materialien und Hilfsmittel.
Abrechnung nach Anzahl der Anschlüsse.
Menge: 15,000 St

**04.6 Zulage Brandschutztechnische Bekleidungen**
Zulage für brandschutztechnische Mehrleistungen bei Brandschutzanforderungen.
Verwendung brandschutzklassifizierter GK-Platten
2 x 18 mm Gipsfaserplatten oder
3 x 12,5 mm GKF
in Teilbereichen, angrenzend an Brandwände

Die Bekleidung ist so auszuführen, dass ein Feuerwiederstand von F90-A gemäß DIN 4102 erreicht wird. Die Ausführung hat als geprüftes und zugelassenes System zu erfolgen.
Menge: 120,000 m²

**04.7 Zulage Anschlüsse der Dampfbremse an Brandwände**
Herstellen der luft- und dampfdichten Anschlüsse der Dampfbremse an Brandwände, einschließlich:
fachgerechtes Heranführen der Dampfbremse an die Brandwand
vollflächiges Verkleben mit systemzugehörigen Klebe- bzw. Dichtstoffen
ggf. Vorbehandlung des Untergrundes (Reinigung, Grundierung)
Ausbildung der Anschlüsse gemäß DIN 4108, DIN 4102 / DIN EN 13501 sowie Herstellervorgaben
Sicherstellung der dauerhaften Luftdichtheit
inklusive aller Nebenarbeiten, Materialien und Befestigungsmittel
Menge: 180,000 m

**04.8 Zulage Anarbeitung Öffnung aus Pos. 02.2**
Nachträgliche Anarbeitung in zuvor ausgeführter Öffnung.
Herstellung der Unterkonstruktion sowie der Dämmung gemäß Pos. 04.1 - 04.3, inkl. alle Anschlüsse
Menge: 3,000 St

**04.9 Ausbildung der Laufwege mit druckfester Dämmung**
Ausbildung dauerhaft begehbarer Laufwege innerhalb der Mineralwolledämmung (24 cm) im Dachbereich.
Die Laufwege sind mindestens 1,00 m breit herzustellen und vollständig in die vorhandene bzw. neu einzubauende Mineralwolledämmung integriert auszuführen.
Die Leistung umfasst insbesondere:
- Lieferung und Einbau einer druckfesten, nicht brennbaren Mineralwolledämmung (Euroklasse A1) im Bereich der Laufwege
- Herstellung einer ebenflächigen, lastverteilenden Laufzone, geeignet für Wartungs- und Kontrollgänge
- Zuschnitt, Anpassung und passgenaue Einbindung in die angrenzende Dämmung
- Sicherstellung der durchgehenden Dämmwirkung ohne Wärme- oder Hohlstellen
- Alle erforderlichen Nebenleistungen wie Befestigungen, Ausgleichslagen, Verschnitt, Hilfs- und Befestigungsmittel
- Berücksichtigung von Unebenheiten des Untergrunds
- Fachgerechte Ausführung gemäß den anerkannten Regeln der Technik sowie Herstellervorgaben
Menge: 450,000 m²

**04.10 Faserzementplatten als lastverteilende Lage auf druckfester Dämmung**
Liefern und fachgerechtes Verlegen von lastabtragenden Faserzementplatten als trockene, lastverteilende Schicht auf vorhandener druckfester Mineralwolledämmung im Bodenbereich gemäß VOB/C DIN 18340 (Trockenbauarbeiten) sowie den anerkannten Regeln der Technik.

Ausführung:
- Faserzementplatten, hochverdichtet, feuchtebeständig, formstabil
Geeignet für Bodenanwendungen / lastverteilende Konstruktionen
Plattendicke: ca. 12 - 20 mm
- Verlegung im Verband
- Stöße versetzt, kraftschlüssig ausgebildet
- Verklebung der Plattenstöße oder mechanische Verbindung gemäß System
- Ebenflächige Verlegung

Untergrund:
ebene, druckfeste Mineralwolledämmung
Dämmung ist nicht Bestandteil dieser Position
Prüfung der Verlegefläche auf Ebenheit und Belastbarkeit

inklusive folgende Nebenleistungen:
- Zuschnitt und Anpassung an Wände und Einbauten, sowie Lüftungsgeräte und Leitungen
- Ausbildung von Randabständen / Bewegungsfugen
- Lieferung aller systemzugehörigen Verbindungsmittel (Kleber, Schrauben etc.)
Menge: 450,000 m²

### Titel 05 Deckendämmung

**05.1 Untergrundvorbereitung Bestand**
Prüfen des vorhandenen Untergrundes auf Tragfähigkeit, Ebenheit, Sauberkeit und Feuchtigkeit
Mechanisches Entfernen von losen Bestandteilen, Staub.
Reinigen der Flächen durch Bürsten und Absaugen.
Menge: 2950,000 m²

**05.2 Aufdeckendämmung, Steinwolle, d=240 mm**
Mineralwolledämmung als flächige Aufdeckendämmung der obersten Geschossdecke in unbeheiztem Dachraum.

Leistungsumfang
- Dampfsperrfolie, PE, verklebte Stöße
- Mineralwolledämmung
- anpassung an Gegebenheiten (Laufwege mit Hartdämmung, Höhenunterschiede, Dachkonstruktionen oder Technische Einrichtungen

Zweck: Wärmedämmung in unbeheiztem Dachraum
Vorleistung: Bestandsdeckenkonstruktion
Wärmedämmung: Steinwolle gem. DIN EN 13162
Brandschutz: A1 nach DIN 4102 bzw.
 E nach DIN EN 13501
Anwendungsgebiet: DZ nach DIN 4108-10
Dampfbremsfolie: auf Dämmstoffunterseite, luftdicht
 verlegt nach DIN 4108-7, zusätzlich
 als Rieselschutz
Wärmeleitfähigkeit: 0,035 W/(m*K)
Dämmstärke: ca. 240 mm

einschließlich:
- Prüfung der vorhandenen Deckenkonstruktion auf Eignung als Auflager
- Dampfsperrfolie mit verklebten Stößen
- vollflächige Verlegung der Dämmung
- Anpassung an Durchdringungen, Aufkantungen und aufgehende Bauteile, sowie vorinstallierte Leitungen
Herstellung von Laufwegen gemäß gesonderter Position
Hinweis: Statische Verstärkungen der Bestandsdecke sind nicht Bestandteil dieser Position.

Einbauort: BT A, BT P: Dachgeschoss,
 BT C: Dachgeschoss
Menge: 2950,000 m²

**05.4 Ausbildung der Laufwege mit OSB-Platten über Mineralwolle**
Ausbildung dauerhaft begehbarer Laufwege innerhalb der Mineralwolledämmung (24 cm) im Dachbereich.
Die Laufwege sind mindestens 1,00 m breit herzustellen und vollständig in die vorhandene bzw. neu einzubauende Mineralwolledämmung integriert auszuführen.
Die Leistung umfasst insbesondere:
- Lieferung und Einbau einer Holz-Unterkonstruktion im Bereich der Laufwege
- Herstellung einer ebenflächigen, lastverteilenden Laufzone, geeignet für Wartungs- und Kontrollgänge (Verlegung OSB-Platten, 1-Lagig)
- Zuschnitt, Anpassung und passgenaue Einbindung von OSB-Platten
- Alle erforderlichen Nebenleistungen wie Befestigungen, Ausgleichslagen, Verschnitt, Hilfs- und Befestigungsmittel
- Berücksichtigung von Unebenheiten des Untergrunds
- Fachgerechte Ausführung gemäß den anerkannten Regeln der Technik sowie Herstellervorgaben

Besondere Hinweise:
Die Breite der Laufwege ist mindestens 1,00 m und im Einheitspreis enthalten
Mehrbreiten bis zur technisch erforderlichen Ausführung gelten als mit dem Einheitspreis abgegolten
Menge: 250,000 m

### Titel 06 Wanddämmung

**06.1 Schutz durch Abkleben**
Schutz von Bauelementen durch vollflächiges Abkleben.

Leistungsumfang
- Dokumentation von Vorschäden an der abzuklebenden Leistung
- Abdecken und Abkleben
- Entfernen von Abdeckung und -klebung nach Ausführungsende der Dämmarbeiten
- Entsorgung des Schutzmaterials

Zweck: Schutz der Vorleistung
Beanspruchung: durch Arbeitsausführung des AN
Vorleistung: Türen, Fenster, Stahlprofile,
 Holzoberflächen (bauseitig)
Ausführung: PE-Folie und rückstandsfrei
 entfernbares Klebeband, u.a. für
 Lackoberflächen

Abrechnung: vollflächig für geschützte Oberflächen von Türen und Fenstern;nebenliegende Oberflächen bis zu einer Breite von 0,20 m neben der Arbeitsausführung des AN
Menge: 15,000 m²

**06.2 Untergrundvorbereitung Bestand**
Prüfen des vorhandenen Untergrundes auf Tragfähigkeit, Ebenheit, Sauberkeit und Feuchtigkeit
Mechanisches Entfernen von losen Bestandteilen, Staub, Mörtelresten, haftungsmindernden Stoffen
Reinigen der Wandflächen durch Bürsten und Absaugen
Schließen von offenen Fugen, Löchern, Ausbrüchen und Unebenheiten mit geeignetem mineralischem Ausgleichsmörtel.

Trocknungszeiten der Vorarbeiten sind einzuhalten und in der Leistung enthalten
Menge: 150,000 m²

**06.3 Wärmedämmung Wand, Minerallwolle d=100mm**
Liefern und Anbringen von nichtbrennbaren Mineralwolle-Dämmplatten,
Wärmeleitfähigkeit: λ ≤ 0,040 W/(m·K)
Baustoffklasse: A1, nicht brennbar
Dämmstoffdicke: 10 mm
Befestigung verklebt mit mineralischem Dämmstoffkleber
Stoßfugen dicht, versatzfrei und ohne Kreuzfugen ausführen
Zuschnitte, Anschlüsse, Randbereiche, Leibungen und Durchdringungen sind passgenau herzustellen
Verschnitt und Abfälle sind in der Leistung enthalten

Zweck: Thermische Trennung Kalt/Warmbereich
Vorleistung: KS-/Ziegel-Mauerwerk, Beton,
 monolithisch, Bestand
Folgeleistung: -
Dämmung: Mineralwolle (MW) nach DIN EN
 13162
Schmelzpunkt: ab 1.000 °C
Dämmstoffstärke: 100 mm
Baustoffklasse: A1 nach DIN 4102 bzw. EN 13501

Max. Wandhöhe: 4,00 m

Einbauort: Dachraum
Menge: 150,000 m²

**06.4 Zulage Wärmedämmung Wand, Minerallwolle d=100mm, anpassung an Dachschrägen**
Liefern und Anbringen von nichtbrennbare Mineralwolledämmung in Bereichen von Fußpfette (schwer erreichbare Stellen, keine Stehhöhe), inkl. Anpassung an die Dachneigung und Dachkonstruktion.

Befestigung verklebt mit mineralischem Dämmstoffkleber
Stoßfugen dicht, versatzfrei und ohne Kreuzfugen ausführen
Zuschnitte, Anschlüsse, Randbereiche, Leibungen und Durchdringungen sind passgenau herzustellen
Verschnitt und Abfälle sind in der Leistung enthalten.
Angrenzende Holzbalken werden überdämmt (getrennte Position).

Zweck: Thermische Trennung Kalt/Warmbereich
Vorleistung: KS-/Ziegel-Mauerwerk, Beton,
 monolithisch, Bestand
Folgeleistung: -
Dämmung: Mineralwolle (MW) nach DIN EN
 13162
Schmelzpunkt: ab 1.000 °C
Dämmstoffstärke: 100 mm
Baustoffklasse: A1 nach DIN 4102 bzw. EN 13501

Max. Wandhöhe: 1 m

Einbauort: Dachraum, Bereich Fußpfette
Menge: 50,000 m²

### Titel 07 Sonderanschlüsse/Details

**07.1 Anschlussbrett für Unterspahnbahn**
Anschlussbrett (ca. 20 cm) zwischen den Sparren befestigen, um Auflagepunkt zur Befestigung von Unterspahnbahn zu erschaffen.

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Menge: 180,000 m

**07.2 Neue Abtropfblech**
Neue Abtropfblech im Bereich des Insektenschutzgitters anbringen.
Leistung beinhaltet:
- Altes Insektenschutzgitter entfernen
- Abtropfblech zwischen dem Ortsbrett und Dachhaut an Anschlussbrett befestigen
Menge: 180,000 m

**07.3 Brandschutzbekleidung Dachüberstand F90**
Brandschutztechnische Ertüchtigung von Dachüberständen zur Vermeidung von Brandeintrag in die Dachkonstruktion.

Lieferung und Montage einer einlagigen Bekleidung aus zementgebundenen, glasfaserbewehrten Leichtbeton-Brandschutzplatten.

Anforderungen:
 - Feuerwiderstandsklasse: F90 (bzw. EI90) gemäß DIN 4102-2 oder DIN EN 13501-2.
 - Baustoffklasse: Nichtbrennbar, Klasse A1 gemäß DIN 4102-1 bzw. EN 13501-1.
 - Eigenschaften: Witterungsbeständig, frost- und wasserfest (geeignet für Außenanwendung).
 - Plattendicke: mind. 25 mm (oder nach statischer/brandschutztechnischer Erfordernis).
 Ausführung:
 - Unterseitige und ggf. stirnseitige Bekleidung der Dachkonstruktion (Dachüberstand).
 - Befestigung mittels korrosionsgeschützter Klammern oder Schrauben auf bauseitiger Unterkonstruktion (Bestandssparren).  - Plattenstöße sind stumpf zu stoßen und gemäß Herstellervorschrift mit systemzugehörigem Brandschutzkleber zu verkleben.
 - Eckausbildungen sind fachgerecht auszuführen.
 - Oberfläche: Sichtbetonqualität, grau, unbehandelt (bereit für bauseitigen Anstrich).
 Abrechnung: nach m² (tatsächlich bekleidete Fläche).
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Menge: 15,000 m²

**07.4 Überdämmung angrenzende Balken**
In gedämmten Wandbereichen die angrenzende Holzbalken (ca. 80 x 160 mm) bis zur Dachhaut überdämmen (100 mm Mineralwolledämmung)
inkl. aller nötigen Nebenarbeiten.

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Menge: 55,000 m

**07.5 Überdämmung Fußschwelle**
Überdämmung der Fußschwelle (ca. 120 x 140 mm) bis zur Außendämmung Wand. Überdämmen mit ca 60 mm Mineralwolledämmung zwischen den Sparren.
inkl. aller nötigen Nebenarbeiten.

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Menge: 450,000 m

**07.6 Anarbeiten an Durchführungen im Bestandsdach**
Anarbeiten und fachgerechtes Herstellen von Durchführungen im vorhandenen Dachaufbau für Leitungen, Rohre oder Kabel.

Leistung beinhaltet:
- Öffnen des vorhandenen Dachaufbaus im Bereich der Durchführung
- Anpassen der vorhandenen Dachabdichtung / Dachdeckung
- Herstellen der Anschlussbereiche an die Durchführung
- Einbauen von geeigneten Manschetten bzw. Abdichtungssystemen
- Fachgerechtes Wiederverschließen und Abdichten gemäß den anerkannten Regeln der Technik
- Einschließlich aller Nebenarbeiten, Kleinmaterialien und Befestigungsmittel

Der vorhandene Dachaufbau ist vorsichtig zu öffnen und nach Einbau der Durchführung wieder dauerhaft dicht herzustellen.
Bestandsziegel seitlich lagern und ggf. wieder verwenden.
Menge: 30,000 St

**07.7 Anarbeiten an Brandschutztüren Bestand**
Herstellen eines brandschutztechnisch sicheren Anschlusses des Wärmedämmverbundsystems (WDVS) an bestehende Brandschutztüren (T90) im Bereich der Türlaibungen und Zargen. Die Ausführung hat unter strikter Beachtung der geltenden Brandschutzzulassungen der Türelemente sowie der Verarbeitungsrichtlinien des Systemherstellers zu erfolgen.
Enthaltene Leistungen:
- Dämmmaterial: Verwendung von nicht brennbaren Dämmstoffen (Mineralwolle, Baustoffklasse A1/A2) im gesamten Laibungsbereich.
- Hohlraumfreie Montage: Die Dämmung ist dicht und hohlraumfrei bis an die Brandschutzzarge heranzuführen, um die Entstehung von Brandbrücken zu verhindern.
- Funktionserhalt: Sicherstellung, dass die Schließfunktion des Türblatts und die Funktion der Brandschutzdichtungen durch die Dämmmaßnahmen nicht beeinträchtigt werden (kein Überbauen von Funktionskanten).
- Abdichtung: Fachgerechte Abdichtung der Fugen zwischen Zarge, Mauerwerk und Dämmung mit zugelassenen Brandschutzmaterialien (z. B. Mineralwolle-Stopfung oder Brandschutz-Dichtstoffe), sofern die Bestandssituation dies erfordert.
- Zulassungskonformität: Die Arbeiten müssen so ausgeführt werden, dass die bauaufsichtliche Zulassung der bestehenden Brandschutztür vollumfänglich erhalten bleibt.
- Selbstschluss-Prüfung: Nach Abschluss der Dämmarbeiten ist eine Funktionsprüfung auf einwandfreien Selbstschluss der Tür durchzuführen und zu protokollieren.

Abrechnungseinheit:  je Türöffnung.

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Menge: 4,000 St

**07.8 Zulage zu Dämmarbeiten für Überdämmen von Schwellen / Aufkantungen / Installationen**
Überdämmen vorhandener Beton- oder Holzschwellen / Aufkantungen / installationen auf der obersten Geschossdecke im Zuge der Dämmarbeiten.
Leistung umfasst:
- Anpassen und Zuschneiden der Dämmstoffe an vorhandene Schwellen und angrenzende Bauteile
- Überdämmen der Schwellen zur Sicherstellung einer durchgehenden wärmebrückenarmen Dämmschicht
- Mehrlagiges Verlegen der Dämmung im Bereich der Schwellen, sofern erforderlich
- Hohlräume vollständig ausfüllen
- Sauberes Anschließen an angrenzende Dämmflächen
- Dämmstoff entsprechend Hauptdämmung der obersten Geschossdecke (z. B. Mineralwolle / Holzfaser / o. glw.), Dicke gemäß Planung.
Inklusive:
erforderliche Nebenarbeiten
Verschnitt
Befestigungsmaterial
Anpassarbeiten an angrenzende Bauteile
Abrechnung:
nach lfd. Meter überdämmter Schwelle

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Menge: 150,000 m

**07.9 Zulage zu Dämmarbeiten für Überdämmen von Betoaufkantung und Brandschutzschottungen im Bestand mit 100 mm Minerallwolle**
Überdämmen vorhandener Betonaufkantung und Brandschutzschottungen im Zuge der Dämmarbeiten mit 100 mm Mineralwolle.
Leistung umfasst:
- Anpassen und Zuschneiden der Dämmstoffe an vorhandene Bauteile
- Überdämmen der Bauteile
- Einlagiges Verlegen der Dämmung, evtl. Verklebung an vertikalen Flächen
- Hohlräume vollständig ausfüllen
- Sauberes Anschließen an angrenzende Dämmflächen
- Steinwolle, Dicke mind. 100 mm
Inklusive:
erforderliche Nebenarbeiten
Verschnitt
Befestigungsmaterial
Anpassarbeiten an angrenzende Bauteile
Abrechnung:
nach m2 überdämmte Fläche

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Menge: 50,000 m²

**07.10 Zulage zu Dämmarbeiten für Überdämmen von Brandschutzschottungen für Bestandsleitungen mit 100 mm Minerallwolle**
Überdämmen vorhandener Brandschutzschottungen für Bestandsleitungen (Maße ca. 40 x 40 cm) mit 100 mm Mineralwolle (Steinwolle).
Leistung umfasst:
- Anpassen und Zuschneiden der Dämmstoffe an vorhandene Bauteile
- Überdämmen der Bauteile
- Einlagiges Verlegen der Dämmung, evtl. Verklebung an vertikalen Flächen
- Hohlräume vollständig ausfüllen
- Sauberes Anschließen an angrenzende Dämmflächen
- Steinwolle, Dicke mind. 100 mm
Inklusive:
erforderliche Nebenarbeiten
Verschnitt
Befestigungsmaterial
Anpassarbeiten an angrenzende Bauteile
Abrechnung:
pro St.

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Menge: 15,000 St

**07.11 Anarbeitung Dämmung an Ytong-Steine Zwischensparrenbereich**
Anarbeitung Dämmung an Ytong-Steine im Zwischensparrenbereich, lückenlose Umschliesung der Steine von allen Seiten.
Leistung umfasst:
- Anpassen und Zuschneiden der Dämmstoffe
- Überdämmen der Bauteile
- Hohlräume vollständig ausfüllen
- Steinwolle

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Menge: 15,000 St

**07.12 Dämmung unter Holzbalken Bestand verlegen**
Bei Abstehenden Bestandsbalken Dämmung unter den Balken verlegen.
Höhe 5 bis 20 cm von RFB bis UK Balke.

Leistung umfasst:
- Anpassen und Zuschneiden der Dämmstoffe an vorhandene Bauteile
- Sauberes Anschließen an angrenzende Dämmflächen
- Dämmstoff entsprechend Hauptdämmung der obersten Geschossdecke (Mineralwolle)
Inklusive:
erforderliche Nebenarbeiten
Verschnitt
Befestigungsmaterial
Anpassarbeiten an angrenzende Bauteile
Abrechnung:
pro lfm.
Menge: 50,000 m

### Titel 08 Stundenlohnarbeiten

*Hinweis: STUNDENLOHNARBEITEN*
Die im Leistungsverzeichnis aufgeführten Stundenlohnarbeiten gelten für unvorhergesehene Leistungen, deren Abrechnung nach Einheitspreisen nicht zweckmäßig ist. Stundenlohnarbeiten werden nur vergütet, wenn sie als solche vor Ihrem Beginn ausdrücklich vereinbart und von der Bauleitung freigezeichnet worden sind. Die Arbeitskräfte können nur nach der aufgeführten Leistung vergütet werden, z.B. beim Einsatz von von Facharbeitern für Helferleistungen können diese nur zum Helferstundensatz vergütet werden. Der Einsatz von Meistern, Polieren und Gleichgestellten wird nur nach besonderer, begründeter Aufforderung vergütet.

Anzubieten sind gemittelte Stundenverrechnungssätze für folgende Arbeitskräfte-Gruppen:

-Meister, Poliere und Gleichgestellte (Werkpoliere, Schachtmeister, Montageleiter, Baustellenleiter).

-Vorarbeiter, Facharbeiter und Gleichgestellte (Spezialbaufacharbeiter, Baufachleiter, Obermonteure, Monteure, Gesellen, Gärtner, Maschinenführer, Fahrer und ähnliche Fachkräfte).

- Werker, Helfer und Gleichgestellte (Baufachwerker, Helfer, Hilfsmonteure, Ungelernte, Angelernte).

Mit den Stundenlohnverrechnungssätzen sind abgegolten sämtliche Aufwendungen wie z.B. die Lohn- und Gehaltskosten, die Lohn- und Gehaltsnebenkosten (z.B. Auslösungen, Wegegelder, Wegzeitentschädigungen, Fahrtkostenerstattungen), die Sozialkassenbeiträge, ggf. die Winterbauumlagen, die Gemeinkostenanteile sowie Gewinn, jedoch ohne Umsatzsteuer.

In den Stundenlohnarbeiten sind nur auf der Baustelle anfallende Stunden anzugeben, nicht aber die Wegzeiten. Vom Auftraggeber zu vertretende und anerkannte Warte- und Arbeitsunterbrechungszeiten werden wie Stundenlohnarbeiten vergütet.

Die Kosten für den Einsatz von Kleingeräten, Maschinen, Werkzeugen oder sonstigen Geräten bis 400€ Anschaffungswert (netto) sind in die Verrechnungssätze mit einzurechnen. Sie werden nicht gesondert vergütet.

Beschäftigt der Bieter bei einer der aufgeführten Arbeitskräfte-Gruppen keine Arbeitskräfte, hat er die in einem Begleitschreiben zum Angebot abzugeben.

Das Material für Stundenlohnarbeiten ist getrennt zu lagern. Material-, Maschinen- und Gerätepreise gelten für die Abrechnung einschl. aller Zuschläge, Betriebsstoffe, Handwerkszeuge usw. sowie An-und Abfahrt frei Baustelle. Der Verrechnungssatz für Fuhrleistungen enthält die Kosten für den Fahrer. Sie müssen auf der Grundlage des Hauptangebotes kalkuliert sein.

Stundenlohnzettel müssen eindeutig erkennen lassen:
Vor- und Zuname, beruf, Lohngruppe laut angebotenem Stundenverrechnungssatz, Arbeitsleistung nach Zeit, Ort und Dauer, Verbrauch an Baustoffen, Benutzung von Maschinen mit genauer Leistungsangabe nach Zeit, Ort und Dauer.

**08.1 Vorarbeiter**
*** Stundenlohnarbeiten
Rapportleistung für unvorhergesehene Arbeiten. Die Arbeiten sind nur in Absprache und nach Genehmigung durch die Bauleitung auszuführen.
Menge: 20,000 h

**08.2 Facharbeiter**
*** Stundenlohnarbeiten
Rapportleistung für unvorhergesehene Arbeiten. Die Arbeiten sind nur in Absprache und nach Genehmigung durch die Bauleitung auszuführen.
Menge: 20,000 h

**08.3 Helfer**
*** Stundenlohnarbeiten
Rapportleistung für unvorhergesehene Arbeiten. Die Arbeiten sind nur in Absprache und nach Genehmigung durch die Bauleitung auszuführen.
Menge: 20,000 h

USt %: 19,00
